# RKH Umbau & Sanierung Reinhold-Kleinau-Haus
Angebotsaufforderung (GAEB DA XML 3.2, DA83)
Projekt: P230901
Währung: EUR
Vergabeart: Verhandlungsverfahren
Ausführungsbeginn: 11.01.2027
Ausführungsende: 21.05.2027
Auftraggeber: Verein Oberlinhaus, Rudolf-Breitscheid-Straße 24, 14482 Potsdam; DV-Nummer: 28; Vergabenummer: 28
Erstellt mit: BECHMANN AVA 2022.120/ GXML Toolbox V3.3 R20210630, BECHMANN AVA 2022.120, 22.10.2026

## Zusätzlicher Text
Leistungsverzeichnis Kurz- und Langtext

Angebot für:  Trockenestrich

Bauherr:  Verein Oberlinhaus

  Rudolf-Breitscheid-Straße 24
  14482 Potsdam

Objekt:  Umbau und Sanierung Reinhold-Kleinau-Haus mit Erweiterung
  Rudolf-Breitscheid-Straße 24, 14482 Potsdam

Planung:  S&P Sahlmann
  Planungsgesellschft für Bauwesen mbH Potsdam
  Stubenrauchstraße 10
  14482 Potsdam

Ausführungstermine:

Ausführungsbeginn:  02.KW.2027
Ausführungsende:  20.KW.2027

Datum der
Angebotsabgabe:  06.11.2026 - 13:00 Uhr

Angebotssumme:  - vom Bieter auszufüllen -- vom Planer geprüft -

  Netto  ...................................EUR  ...................................EUR
  Nachlass .....%  ...................................EUR  ...................................EUR
  Angebot Netto  ...................................EUR  ...................................EUR
  Mehrwertsteuer 19%  ...................................EUR  ...................................EUR
  Brutto  ...................................EUR  ...................................EUR

Nebenangebot(e):  ja ☐  nein ☐  gewertet: ja ☐  nein ☐

  _____________________________________________________

## 28 Trockenestrich
Datum: 22.10.2026

### 25 TROCKENESTRICH

*Hinweis: VORBEMERKUNGEN*

*Hinweis: BESCHREIBUNG ZUM BAUVORHABEN*
Allgemeines zum Grundstück
Das Oberlinhaus ist ein diakonisches Unternehmen für Dienstleistungen mit den Schwerpunkten Rehabilitation, Bildung und Gesundheit. Am Standort Potsdam Babelsberg befinden sich neben dem Mutterhaus, die Oberlinklinik und die Oberlinkirche.
Das Reinhold-Kleinau-Haus befindet sich in der Rudolf-Breitscheid-Straße an der Einfahrt zur Hauptzufahrt des Oberlinhauses. Nördlich vom Reinhold-Kleinau-Haus liegt das 1878 eröffnete Mutterhaus. Die Grundstücksgrenzen werden im Westen und Norden von beeindruckenden Bäumen gesäumt, die erhalten werden. Die Erschließung durch den öffentlichen Nahverkehr mit dem fußläufigen S-Bahhof Potsdam Babelsberg, einer Bus- und Tramhaltestelle vor dem Haus ist ausgezeichnet.
Das Gelände des Oberlinhaus liegt innerhalb der Erhaltungssatzung "Babelsberg Nord / Weberviertel" im Randbereich des Stadtzentrums Babelsberg. Weiterhin ist es Teil der Denkmalbereichssatzung "Nowawes".

allgemeine Vorhabensbeschreibung
Gebäudebestand:
Das 5-geschossige Bestandsgebäude (1 Kellergeschoss + 4 Obergeschosse) wurde Ende der 1970er Jahre von der Bauakademie der DDR geplant (Originalstatik aus dem Jahr 1979) und Anfang der 1980er Jahre als Wohnheim für Schwerstbehinderte errichtet. Das Bestandsgebäude wurde als massiver Mauerwerksbau mit Stahlbeton-Geschossdecken errichtet. Das Haupttragsystem bzw. die Anordnung der tragenden Längswände orientiert sich an den Systemmaßen der eingebauten FR-Decken (Rippendecke mit vorgefertigten Stahlbeton-Rippenträgern, Einhängeziegeln mit oberseitigem Druckbeton). Die Deckenlasten werden im Wesentlichen auf die Längswände in Achse A-E abgetragen. Einzelne Deckenabschnitte wurden in Ortbeton ausgeführt. Die oberen Geschossdecken in den Achsen 1-2 wurden abweichend mit einer Stahlbetondecke auf Nebenunterzügen ausgeführt, da hier jeweils das stützenfreie EG mit dem Schwimmbad überspannt wird.
Nichttragende Innenwände wurden im Original als 11,5 cm dicke Mauerwerkswände ausgeführt. Auf der Ostseite befindet sich eine 3-geschossige massive Balkonanlage, die in Höhe der EG-Decke über Stahlbeton-Unterzüge abgefangen wird. Unterhalb der Balkone führt eine Rampe in das Untergeschoss, welches als Souterrain eine Deckenhöhe von ca. 1,30 bis 1,60 m über Oberkante Gelände aufweist.
Die entsprechenden zulässigen Belastungen der einzelnen Bereiche der Bestandsdecken sind bei den Abbruch- und Demontagearbeiten hinsichtlich des vorgesehenen Technikeinsatzes und der Ablagerung des Abbruchgutes zu berücksichtigen. Entsprechende Planunterlagen sind der Ausschreibung beigefügt. Es ist eine zulässige maximale Belastung der Decken mit 300 kg/m2 zu beachten und nicht zu überschreiten.

Gebäudeabmessungen:
Länge:  ca. 41,20 m
Breite:  ca 23,00 m
OK Attika ab OK Gelände:  ca. 17,00 m
Lichte Raumhöhe UG:  ca. 2,40 m
Lichte Raumhöhe EG:  ca. 3,45 m
Lichte Raumhöhe 1.-3.OG:  ca. 2,55 m
OK FFB EG (+/- 0,00 m)  34,46 m ü. DHHN2016
Nutzfläche gesamt  3.273 m2 inkl. Dachterrasse
Dachform  Flachdach mit leichter Neigung (ca. 2,6 %)

Umbaukonzept
Das Gebäude soll nach dem Umbau  als ambulantes Rehazentrum genutzt werden, wobei die zurzeit auf dem gesamten Grundstück des Oberlinhaus verteilten Bereiche des Rehazentrums in diesem Gebäude vereint werden.
Besonderheiten zur Baustelle:
Auf dem Gesamtgelände des Vereins Oberlinhaus findet während des Zeitraumes der gesamten geplanten Baumaßnahmen der Regelbetrieb des medizinischen Versorgers statt. Demzufolge sind bei allen erforderlichen Arbeiten mögliche Gefährdungen und Belästigungen von Patienten, Besuchern, Personal und Angestellten sowie Be- und Anwohnern durch Emissionen von Schadstoffen und Lärm zu unterlassen bzw. wenn dieses nicht möglich ist, auf ein Minimum zu reduzieren.
Arbeitszeiten sind wie folgt durch das Oberlinhaus festgelegt zu strikt einzuhalten:
Montag bis Freitag:  07:00 Uhr bis 17:00 Uhr
Samstag:  08:00 Uhr bis 14:00 Uhr (keine lautenTätigkeiten, nur Arbeiten ohne Geräuschbelästigung)
Bei Arbeiten mehrerer Firmen mit Samstagsarbeit ist ggfs. vorher eine Abstimmung mit dem AG erforderlich!
Geplante bauliche Hauptmaßnahmen für Umbau und Erweiterung:
Rückbau der Balkonanlage auf der Ostseite
Rückbau der Balkone auf der Südseite
Errichtung eines neuen Treppenhauses auf der Ostseite mit einem Aufzug
Einbau eines neuen Aufzugsschachtes an das Bestandstreppenhaus
Rückbau des Bestandsbeckens und Einbau eines neuen Schwimmbeckens im EG/UG, wobei die geometrische Einpassung so erfolgt, dass Teile des vorhandenen Tragwerkes hier weiter genutzt werden können
In den Hauptachsen B + C werden infolge des Rückbaus größerer Wandbereiche Deckenabfangungen über die einzelnen Geschosse erforderlich
Die planerischen Anpassungen in den Grundrissen erfordern zudem eine Vielzahl von geänderten Wand- und Deckenöffnungen und damit verbunden den Einbau von neuen Sturz- bzw. Abfangträgern
Abbruch des Bestandsaufzuges und Deckenschließung in diesem Bereich
Gestaltung eines neuen Haupteinganges auf der Westseite (Treppenanlage mit Vordach und einer Rampe) nach Rückbau der Bestandsanlage
Mit den baulichen Eingriffen in das Bestandstragwerk sind die im Zuge der Ausführungsplanung festgelegten zeitlichen und geometrischen Abfolgen der Teilabbruchmaßnahmen und die damit verbundenen Sicherungs- und Abstützungsmaßnahmen zu berücksichtigen, einzuhalten und umzusetzen.

*Hinweis: BAUVERTRAGSBEDINGUNGEN (BauVB) - OBERLINHAUS*
BAUVERTRAGSBEDINGUNGEN (BauVB) - OBERLINHAUS

Die nachstehenden Vertragsbedingungen ergänzen die Regelungen des Verhandlungsprotokolls. Sie gelten beim Zustandekommen eines Vertrages zwischen Auftraggeber (AG) und Auftragnehmer (AN) und regeln - zusammen mit den sonstigen im Verhandlungsprotokoll aufgeführten Vertragsbestandteilen - die Rechte und Pflichten der Vertragsparteien:

1. zu Vertragsgrundlagen (Ziffer 1)

1.1 Vertragsgrundlagen sind neben den in Ziffer 1 des Verhandlungsprotokolls aufgeführten Unterlagen die nachstehenden Unterlagen und Vorschriften:

1.1.1 Die einschlägigen, neuesten DIN-Normen, VDE- und VDI-Richtlinien, soweit nachstehend nichts anderes geregelt ist.

1.1.2 Die Vorschriften der zuständigen Behörden (insbesondere Bauaufsicht, Gewerbeaufsicht, Brandpolizei, Berufsgenossenschaften und Versorgungsbetriebe) einschließlich der Unfallverhütungsvorschriften.

1.1.3 Die VOB/B und die VOB/C in der jeweils neuesten Fassung.

1.1.4 Die gesetzlichen Bestimmungen des Bürgerlichen Gesetzbuches.

1.2 Die Parteien sind sich einig, dass sich der Umfang der vertraglich geschuldeten Leistungen durch die Gesamtheit der Vertragsunterlagen und nicht allein durch einzelne Vertragsunterlagen definiert. Zur vertraglichen Leistung gehören daher auch Leistungen, die lediglich in einer der unter den Vertragsgrundlagen aufgeführten Unterlagen enthalten ist.

1.3 Allgemeine Geschäftsbedingungen des Auftragnehmers werden nicht Vertragsbestandteil, es sei denn deren Geltung wird ausdrücklich im Verhandlungsprotokoll vereinbart.

1.4 Über die beauftragte Leistung sind Montagepläne in 3-facher Ausführung zu erstellen und vor Ausführung beim AG zur Freigabe einzureichen. Die Freigabe der Montagepläne entbindet den AN jedoch nicht von seiner Haftung bzw. Verantwortlichkeit.

2. zu Leistungsumfang (Ziffer 2)

2.1 Der AG ist berechtigt, Änderungen des Bauentwurfs anzuordnen und zu verlangen, dass nicht vereinbarte Leistungen, die zur Ausführung der vertraglichen Leistungen erforderlich werden oder zweckmäßig erscheinen, durch den AN mit ausgeführt werden.

2.2 Der AN wird für alle Leistungsänderungen oder zusätzliche Leistungen unverzüglich schriftliche Nachtragsangebote vorlegen, in denen die preislichen und zeitlichen Auswirkungen der Leistungsänderungen / zusätzliche Leistungen abschließend erfasst sind.

2.3 Vor ausdrücklicher schriftlicher Anordnung der Ausführung der geänderten und/oder zusätzlichen Leistungen durch den Auftraggeber ist der Auftragnehmer nicht berechtigt mit diesen Arbeiten anzufangen.
2.4 Im Falle von Streitigkeiten zwischen den Parteien über den Grund oder die Höhe einer Nachtragsvergütung verpflichten sich die Parteien gegenseitig, in möglichst kurzer Frist zu einer Einigung zu gelangen. Der Auftragnehmer ist aber verpflichtet, eine geänderte oder zusätzliche Leistung auf ausdrückliche schriftliche Anordnung des Auftraggebers auch dann auszuführen, wenn die Parteien vor Ausführung der Arbeiten keine Vereinbarung abschließen, in der die Auswirkung der Leistungsänderung auf die Vergütung und auf die vereinbarten Ausführungsfristen festgelegt werden. Ein Leistungsverweigerungs- oder Zurückbehaltungsrecht steht ihm insofern nicht zu.

2.5 Gegebenenfalls vereinbarte Nachlässe werden auch auf Massenmehrungen, geänderte Leistungen, Zusatzleistungen sowie auf Optionen, Alternativen und Eventualpositionen gewährt.

3. zu Vergütung (Ziffer 5)

3.1 Mit den vereinbarten Preisen sind insbesondere alle Nebenleistungen, die zur  vollständigen, ordnungsgemäßen Ausführung und Lieferung der vertragsgemäß geschuldeten Leistung notwendig sind.

3.2 Alle für die Durchführung der vertraglichen Leistung erforderlichen Geräte, Maschinen, Gerüste, Anlagen, Hebebühnen, Hilfen etc. auch über 2m Arbeitsbühne stellt (inkl. Auf- und Abbauen, Vorhalten), soweit nicht bereits in der Leistungsbeschreibung bzw. im Leistungsverzeichnis geregelt, hat der AN zu stellen, ohne hierfür eine gesonderte Vergütung zu erhalten. Diese Kosten sind also in die Angebotssumme bzw. die Einheitspreise einkalkuliert. Insbesondere hat der AN auch alle erforderlichen Werkzeuge, Transportmittel und Montagehilfsmittel und Verbrauchsmaterialien in die Einheitspreise einkalkuliert. Es dürfen nur nach den entsprechenden Vorschriften zugelassene Gegenstände/Arbeitsmittel verwendet werden.

3.3 Die Parteien vereinbaren, dass die nach § 650b BGB vorgesehene Verhandlungsphase zwei Wochen nach Zugang des Änderungswunsches des AG endet. Zur sofortigen Ausführung ist der AN darüber hinaus verpflichtet:
- wenn es sich um eine Leistung handelt, die die Parteien bereits als Leistung im Vertrag oder vorgesehen haben oder der AN aus anderen Gründen mit der Übertragung der gewünschten Leistungsänderung rechnen musste oder derartige Leistungen üblich sind,
- wenn der AG dem Grunde nach schriftlich bestätigt hat, dass es sich um eine Leistungsänderung oder zusätzliche Leistungen handelt.
- bei Gefahr in Verzug;
- wenn ohne die sofortige Ausführung der Änderung/ nicht vereinbarten Leistung eine Störung des Bauablaufs zu befürchten ist;

4. zu Termine und Fristen (Ziffer 7)

4.1 Hat der AN nach § 6 Abs. 2 VOB/B einen Anspruch auf Verlängerung der Ausführungsfristen, gelten die fortgeschriebenen Ausführungsfristen als neue Vertragsfristen, ohne dass es einer gesonderten Vereinbarung hierzu bedarf. Auch die sich neu ergebenden Vertragsfristen unterliegen der in Ziffer 12 vereinbarten Vertragsstrafe.

4.2 Witterungseinflüsse während der Ausführungszeit, mit denen bei Vertragsunterzeichnung gerechnet werden musste, führen nicht zu einer Verlängerung der vereinbarten Termine.

4.3 Der AN muss sein Personal den Erfordernissen auf der Baustelle anpassen. Der AN hat bei Arbeitsbeginn auf Grundlage der vertraglich vereinbarten Termine einen Personaleinsatzplan zu erstellen und dem AG zu übergeben.

5. zu Versicherungen (Ziffer 8)

5.1 Der Versicherungsvertrag und der Nachweis über die letzte Beitragszahlung sind dem AG auf Verlangen vorzulegen.
Der Versicherungsschutz muss sich über die gesamte Bauzeit und Gewährleistungszeit erstrecken. Der AN haftet für Lieferungen und Leistungen von durch ihn beauftragten Dritten.

5.2 Der AN tritt schon heute unwiderruflich seine Ansprüche gegenüber seinem Haftpflichtversicherer sicherheitshalber an den AG ab, soweit sie die aus einem Vertrag, dessen Grundlage dieses Verhandlungsprotokoll ist, herausführende Tätigkeit des AN betreffen. Sofern eine Abtretung gemäß den Versicherungsverträgen nicht zulässig sein sollte, weist der AN hiermit seinen Haftpflichtversicherer unwiderruflich an, etwaige Zahlungen nur an den AG zu leisten. Diese Sicherungsabtretung und Zahlungsanweisung gilt nicht hinsichtlich solcher versicherter Ansprüche, die ausschließlich Dritten zustehen.

6. zu Vertragsstrafe (Ziffer 9)

6.1 Eine Kumulierung der einzelnen Vertragsstrafen ist ausgeschlossen, d.h. auf vorangehende Zwischenfristen verwirkte Vertragsstrafen werden bei Überschreitung von nachfolgenden Zwischenfristen angerechnet. Wegen Überschreitungen von Zwischenfristen bereits verwirkte Vertragsstrafen entfallen nachträglich, sofern der AN dennoch den verbindlich vereinbarten Fertigstellungstermin einhält.

6.2 Die Vertragsstrafe ist ohne Fristsetzung mit der Überschreitung des Gesamtfertigstellungstermins oder der Einzelfristen fällig. Eine bereits angefallene Vertragsstrafe entfällt nicht durch die Vereinbarung neuer Termine.

6.3 Der AG muss die Vertragsstrafe spätestens mit der Schlusszahlung geltend machen.

6.4 Weitergehende Verzugsschadensersatzansprüche des AGs bleiben unberührt. Der Nachweis eines geringeren Schadens bleibt dem AN unbenommen. Die Vertragsstrafe wird auf die Schadensersatzansprüche angerechnet.

7. Abnahme

7.1 Die Abnahme der Leistungen des AN erfolgt nach Fertigstellung der Gesamtleistung des AN.

7.2 Es findet eine förmliche Abnahme statt.

8. Mangelbeseitigungspflicht

Der AN ist verpflichtet, Mängel, die vor Abnahme während der Bauzeit auftreten sofort nach Kenntnisnahme, spätestens nach Aufforderung durch den AG oder dessen Bevollmächtigten unverzüglich zu beseitigen. Kommt der AN der Aufforderung innerhalb einer ihm gesetzten angemessene Frist nicht nach ist der AG die Mangelbeseitigung auf Kosten des AN durch Dritte ausführen zu lassen, ohne dass es hierzu einer Kündigung des Vertrages bedarf

9. zu Stundenlohnarbeiten (Ziffer 11)

9.1 Stundenlohnarbeiten werden nur vergütet, wenn sie als solche vor ihrem Beginn ausdrücklich vereinbart worden sind und nicht zur vertragliche vereinbarten Leistung gehören. Die jeweiligen Stundenzettel sind spätestens am nächsten Werktag nach der Ausführung der Arbeiten dem AG schriftlich zur Bestätigung vorzulegen. Mit den Stundensätzen sind Fahrzeiten mit abgegolten. Fahrzeiten können somit nicht gesondert in Rechnung gestellt werden.

9.2 Die Unterschrift unter Stundenlohnzetteln gilt nicht als Rechnungsanerkennung. Der AG behält sich das Prüfungsrecht vor, ob die in den Stundenlohnzetteln aufgeführten Leistungen nicht bereits vertraglich geschuldet waren, bzw., ob die Stundenanzahl angemessen war.

10. Mängelansprüche

Als Verjährungsfrist für Mängelansprüche werden 5 Jahre nach Abnahme für die vertragliche Leistung vereinbart.

11. zu Rechnung/Zahlung (Ziffer 12)

11.1 Rechnungen haben alle bis zum Stichtag erbrachten Leistungen nach Positionen getrennt aufzuführen. Die Mehrwertsteuer ist gesondert auszuweisen, soweit nicht § 13 b UStG Anwendung findet.

11.2 In Rechnungen enthaltene Leistungen sind durch gemeinsame Aufmaße bzw. Leistungsstandfeststellungen (bei einem Pauschalvertrag) nachzuweisen: Nachweise sind in Kopie jeweils beizufügen. Falls dies für eine Prüfung notwendig ist, müssen auch entsprechende Zeichnungen, Skizzen, Schnitte, Berechnungen, Zertifizierungen etc. beigegeben werden. Zur Schlussrechnung gehören sämtliche im Vertrag geforderten Dokumentationsunterlagen. Die Unterlagen sind in 2-facher Form zu übergeben. Eine Vergütung dieser und anderer Abrechnungsgrundlagen erfolgt nicht.

11.3 Durch den AN ist eine Unbedenklichkeitsbescheinigung des Finanzamtes sowie eine aktuell gültige Freistellungsbescheinigung nach § 48a EStG vorzulegen. Diese Bestätigung hat der AN spätestens 10 Werktage nach Auftragserteilung vorzulegen. Legt er diese Bestätigung nicht vor, so zahlt der AG an den AN die geprüfte Netto-Rechnungssumme aus. Die Mehrwertsteuer zahlt der AG in diesen Fällen direkt an das zuständige Finanzamt soweit nicht § 13 b UstG Anwendung findet.

11.4 Der AG weist darauf hin, dass er gemäß § 48 EStG verpflichtet ist, von allen Zahlungen an den AN 15% einzubehalten und an das zuständige Finanzamt abzuführen, sofern nicht der AN eine Freistellungsbescheinigung beibringt.

11.5 Abschlagsrechnungen sind nach 3 Wochen und Schlussrechnungen nach 30 Kalendertagen zur Zahlung fällig. Die Zahlungsfrist beginnt mit Zugang der prüfbaren Rechnung beim AG zu laufen.

11.6 Bei Zahlungen durch Scheck ist für die Rechtzeitigkeit der Zahlung der Tag der Versendung des Schecks zum AN maßgeblich. Bei Überweisung ist der Tag der Abgabe des Überweisungsauftrages an die jeweilige Bank maßgeblich.

11.7 Jede Rechnung (auch Schlussrechnung) kann für sich, also unabhängig von der rechtzeitigen Bezahlung der anderen Rechnungen skontiert werden. Bei strittiger Abrechnungssumme gelten Skontoabzüge auch bei nur teilweiser Zahlung entsprechend dem gezahlten Betrag als berechtigt.

11.8 Der Auftraggeber ist berechtigt, von Abschlagsrechnungen 10% des Netto-Rechnungsbetrages und von der Schlussrechnung 5% des Netto-Rechnungsbetrags einzubehalten. Der AN ist berechtigt die Einbehalte durch die in Ziffer 15 vereinbarten Sicherheiten abzulösen. Der Einbehalt von Gegenforderungen des Auftraggebers nach § 16 Abs. 1 Nr. 2 VOB/B bleibt hiervon ebenso unberührt, wie das Wahlrecht des AN in Bezug auf die Art der Sicherheitsleistung.

11.9 Im Falle einer pauschalen Auftragsvergabe wird ein Zahlungsplan erstellt. Die gemäß Zahlungsplan festgelegten Zahlungen erfolgen jedoch erst, wenn der dazugehörige Leistungsstand erreicht ist. Die Festsetzung des Leistungsstandes erfolgt durch den AG in Abstimmung mit dem AN.

12. zu Sicherheiten (Ziffer 13)

12.1 Die Vertragserfüllungsbürgschaft muss insbesondere die Ansprüche des Auftraggebers auf vertragsgemäße und termingerechte Ausführung der Vertragsleistung sowie die bis zur Abnahme festgestellten Mangelansprüche, die bis zur Abnahme festgestellten Ansprüche auf Schadensersatz, die bis zur Abrechnung festgestellten Regress- und Freistellungsansprüche aus diesem Vertrag, insbesondere gemäß § 14 AentG sowie § 28 Abs. 3 SGB IV, bis zur Abnahme festgestellte Rückzahlungsansprüche, auch wegen Überzahlung, jeweils einschließlich Zinsen sowie auf Ansprüche wegen nicht termingerechter Fertigstellung, insbesondere Vertragsstrafeansprüche, erstrecken. Die Bürgschaft muss die Erklärung enthalten, dass Ansprüche aus der Bürgschaft nicht vor der gesicherten Hauptforderung verjähren.

Übergibt der Auftragnehmer diese Vertragserfüllungsbürgschaft nicht binnen genannter Frist, ist der Auftraggeber berechtigt, von fälligen Abschlagszahlungen jeweils einen Abzug in Höhe von 10% der Rechnungssumme vorzunehmen und zwar so lange bis der vereinbarte Sicherungsbetrag erreicht ist. Dieser Einbehalt ist auszuzahlen, wenn der Auftragnehmer nachträglich die Bürgschaft stellt.

Die Vertragserfüllungsbürgschaft ist nach mangelfreier Abnahme der vertraglich geschuldeten Leistung und der Nachtragsleistung zurückzugeben.

12.2 Die Sicherheit für Mängelansprüche erstreckt sich dabei auf die Erfüllung von Mängelansprüchen, auf nach der Abnahme festgestellte Ansprüche auf Schadensersatz, Kostenvorschuss, Minderung aufgrund vorstehend genannter Mängel, sowie Erfüllung etwaiger nach Abnahme festgestellter Rückzahlungsansprüche, auch aus Überzahlungen einschließlich Zinsen. Die Kosten der Sicherheit trägt der AN.

13. Kündigung

Die Kündigung des Vertrages richtet sich nach den Regelungen der VOB/B mit der Maßgabe, dass für den AG Teilkündigungen aus wichtigem Grund auch bei Leistungen zulässig sind, die nicht in sich abgeschlossen sind.

14. Baustellenorganisation und -ordnung, Qualitätssicherung

14.1 Der AN hält die allgemeine Baustellenordnung ein und sorgt für deren Einhaltung durch seine Nachunternehmer.

14.2 Die Übernahme der Baustellenverantwortung bedeutet insbesondere, dass der AN in Bezug auf seine eigenen Vertragsleistungen auf eigene Kosten:

14.2.1 Sämtliche Anforderungen aus der Bauordnung Brandenburg, der Baustellenverordnung und dem dazu ergangenen SiGe-Plan erfüllt.

14.2.2 Alle nach den verkehrspolizeilichen, baupolizeilichen, feuerpolizeilichen und sonstigen Bestimmungen sowie nach den Unfallverhütungsvorschriften erforderlichen Sicherungsmaßnahmen für die Dauer des Bauvorhabens ausführt oder veranlasst.

14.2.3 verkehrssicherungspflichtig ist. Er wird den AG von allen Ansprüchen Dritter für vom AN zu vertretende Schäden freihalten, die diese aus oder im Zusammenhang mit dem Bauvorhaben erheben.

14.2.4 Für eine räumliche und zeitliche Koordination der einzelnen Gewerke seines Leistungsbereichs auf der Baustelle sorgt.

14.2.5 Alle ggf. gegenüber den Behörden nachzuweisenden Unterlagen, gleich, ob sie vom AN oder dessen beauftragten Nachunternehmern zur Verfügung gestellt werden müssen, sind auf der Baustelle unter Verschluss zur Verfügung zu halten und auf Verlangen des AGs jederzeit auszuhändigen. Insbesondere ist der AN verpflichtet die allgemeinen bauaufsichtlichen Zulassungen und Prüfzeugnisse sowie die Übereinstimmungsnachweise zentral zu sammeln.

14.3 Der AN ist allein verantwortlich für die Schuttbeseitigung und die Baureinigung. Er ist werktäglich zur Reinigung und Schuttbeseitigung verpflichtet und hat alle sein Gewerk betreffenden Abfälle gemäß dem Abfallrecht ordnungsgemäß einer Verwertung bzw. Entsorgung zuzuführen.

14.4 Der AN hat ein Bautagebuch zu führen. Darin müssen der Bauablauf und die wesentlichen Vorgänge und Ereignisse auf der Baustelle festgehalten werden. Das Bautagebuch ist wöchentlich an den AG zu übergeben.

14.5 Eintragungen im Bautagebuch erfolgen ausschließlich zu Dokumentationszwecken und ersetzen nicht die formgerechte Anzeige oder Erklärung gegenüber dem AG.

14.6 Der AN ist verpflichtet an den vom AG anberaumten Baubesprechungen durch den Bauleiter teilzunehmen.

14.7 Der AN ist entsprechend den gesetzlichen Vorschriften verpflichtet, die Einhaltung der arbeitsschutzrechtlichen Vorschriften bezüglich seiner Beschäftigten wahrzunehmen. Er übernimmt außerdem sämtliche Verpflichtungen des AG, die sich aus der Baustellenverordnung ergeben und stellt den AG von sämtlichen Ansprüchen Dritter wegen dieser Verpflichtungen frei.

14.8 Alle vertragsrelevanten von dem AN zu fertigenden Projekt- und Planungsunterlagen sind dem AG rechtzeitig vor Ausführungsbeginn in zweifacher Ausfertigung vorzulegen. Änderungen und Ergänzungen bei der Ausführung gegenüber der Leistungsbeschreibung, den Plänen oder den sonstigen Unterlagen dürfen von dem AN nur mit ausdrücklicher schriftlicher Genehmigung des AG vorgenommen werden.

14.9 Die Unterlagen werden durch den AG auf die Übereinstimmung mit den Vertragsgrundlagen geprüft. Der AN bleibt in jedem Fall für die Richtigkeit seiner Planung allein verantwortlich.

14.10 Zu einer von der Baubeschreibung, den Plänen oder sonstigen Unterlagen abweichenden Ausführung ist der AN nur dann berechtigt, wenn diese zuvor vom AG schriftlich genehmigt wurde.

14.11 Der AN sichert die Verwendung erprobter, ungebrauchter, mangelfreier, normgerechter bzw. bauaufsichtlich zugelassener Materialien und Bauteile sowie von Stoffen, die zur Zeit als nicht umweltschädlich und / oder krankheitserregend gelten, zu. Soweit auf dem Baumarkt Baustoffe oder Bauteile erhältlich sind, die einer Güteüberprüfung unterliegen, dürfen nur solche verwendet werden.

15. Abwendungsbefugnis

15.1 Macht der AN Leistungsverweigerungs- oder Zurückbehaltungsrechte geltend, so ist er verpflichtet, denjenigen Betrag zu beziffern, wegen dessen er das Recht geltend machen will. Der AG ist in diesem Falle berechtigt, die Geltendmachung des Leistungsverweigerungs- oder Zurückbehaltungsrechtes durch Sicherheitsleistung in Höhe des bezifferten Betrages abzuwenden. Sicherheit kann insbesondere durch eine selbstschuldnerische Bürgschaft geleistet werden. Die Kosten der Sicherheitsleistung sind im Ergebnis von den Parteien in demjenigen Umfang zu tragen, in dem die Geltendmachung der Leistungsverweigerungs- bzw. Zurückbehaltungsrechte berechtigt war.

15.2 Die obige Bestimmung gilt entsprechend auch dann, wenn der AN einen Anspruch gemäß § 648 BGB geltend macht oder den Vertrag wegen behaupteten Zahlungsverzuges des AG kündigen will und der AG den Verzug bestreitet.

16. Sonstiges

Der gesamte Schriftverkehr erfolgt in deutscher Sprache. Es gilt das Recht der Bundesrepublik Deutschland. Gerichtsstand ist für alle Streitigkeiten aus diesem Vertrag Potsdam.

Die Parteien sind sich für den Fall, dass eine der in diesen Vertragsbedingungen vereinbarten Bedingungen unwirksam sein sollte, darüber einig, dass die übrigen Bedingungen zwischen den Parteien wirksam bleiben. Anstelle der rechtsunwirksamen Klauseln gilt sodann dasjenige als vereinbart, was dem in gesetzlich zulässiger Weise am nächsten kommt, was die Vertragsschließenden vereinbart hätten, wenn sie die Unwirksamkeit der Klauseln gekannt hätten.

*Hinweis: AUSSCHREIBUNGSBEDINGUNGEN*
AUSSCHREIBUNGSBEDINGUNGEN
Vorbemerkungen:
Die nachfolgenden Paragraphen beziehen sich auf die Allgemeinen Technischen Vertragsbedingungen für die Ausführung von Bauleistungen (VOB/B - DIN 1961 in der aktuellen Fassung)
1.  BAUVORHABEN:
Umbau und Sanierung Reinhold-Kleinau-Haus mit Erweiterung
LEISTUNGSBEREICH:
Trockenestrich inklusive Dämmung EG und 3.OG

2.  ZUFAHRT ZUM BAUVORHABEN
Grundstücksadresse:
Rudolf-Breitscheid-Straße 24, 14482 Potsdam
Flurstück: 330, 1431, 1435
Grundstücksgröße: 1.457 m2
Die Zufahrt zum Grundstück erfolgt in eigener Verantwortung und auf eigene Gefahr. Dennoch wird für die Zugangswege unverbindlich auf folgendes hingewiesen:
Zufahrt über die Haupteinfahrt des Oberlin-Geländes an der Rudolf-Breitscheid-Straße 24. Transporte sind entsprechend auf die Straßen - und Wegbreiten und auf die örtliche Situation abzustimmen.
Es wird darauf hingewiesen, dass auf dem Gelände des Vereins Oberlinhaus während des gesamten Zeitraums der Baumaßnahmen der Regelbetrieb als medizinischer Versorger weiter durchgeführt wird. Diesbezüglich ist bei allen erforderlichen Arbeiten, insbesondere hinsichtlich der Exposition von Schadstoffen durch besondere Sorgfalt und größte Vorsicht eine mögliche Gefährdung von Patienten, Be- und Anwohnern und Personal auszuschließen.
Maximal 3 LKW können gleichzeitig auf dem Gelände auf vorgegebenen Warte- und Ladepositionen stehen.
Es wird darauf hingewiesen, dass die Rettungs-/Fluchtwege aus dem Nachbargebäude Rudolf-Breitscheid-Straße 26 ständig zwingend freizuhalten sind.
1  Öffentliche Strassen
siehe beigefügten Lageplan Andreas Malon & Albrecht Cuda ÖbVI vom 20.01.2025
2  Privatstrassen
siehe beigefügten Lageplan Andreas Malon & Albrecht Cuda ÖbVI vom 20.01.2025
3  Verkehrsbeschränkung
siehe beigefügten Lageplan Andreas Malon & Albrecht Cuda ÖbVI vom 20.01.2025
2.4. Gewichtsbeschränkung
siehe beigefügten Übersichtsplan

3.  LAGER- UND ARBEITSPLÄTZE
Dem Auftragnehmer werden ohne Rechtsanspruch hierauf zur Verfügung gestellt:
4  Lager- und Arbeitsplätze:
Sind vom Auftragnehmer auf eigene Kosten und Anforderungen zu errichten. Planierte oder befestigte Flächen werden auf dem Baufeld durch die örtliche Bauüberwachung / Bauleitung in Abstimmung mit dem Auftraggeber entsprechend beigefügtem Baustelleneinrichtungsplan vom 15.01.2025 bereitgestellt und an den Auftragnehmer übergeben. Es wird darauf hingewiesen, dass die Flächen zur Lagerung der Gerätschaften und für Materialien und Abbruchmaterial begrenzt sind und die Lagerung nur im Bereich der Baustelleneinrichtung möglich ist. Es besteht keine Möglichkeit der Lagerung jeglichen Materials und/oder Abstellung von Geräten außerhalb der Baustelleneinrichtungsfläche.
5  Verkehrswege auf dem Grundstück:
Die Verkehrswege und die Anbindung des Objektes sind vorhanden, sind aber durch die parallele Nutzung des Gesamtgrundstückes beschränkt. Dementsprechend sind sämtliche Transporte, Technologien und Gerätschaften an die vor Ort vorhandenen Situationen anzupassen.
Die Transportwege innerhalb der Baustelle und der Baustelleneinrichtung betragen horizontal ca. 200 m und vertikal bis ca. 20 m (OK Gelände bis OK Dachaufbauten).

4.  VER- UND ENTSORGUNGSANLAGEN
Vom AG werden die nachstehenden Ver- und Entsorgungsanlagen an zentraler Stelle auf das Baugrundstück verlegt bzw. sind bereits vorhanden und werden für die Dauer des gesamten Bauvorhabens vorgehalten.
6  Wasseranschlüsse:
Im Untergeschoß vorhanden auf der Südwestseite im Bereich ehemaliges Lager - siehe beigefügter BE-Plan vom 15.01.2025 und beigefügte Fotos vom 01.07.2025
7  Stromanschlüsse:
Sind am Objekt ausreichend vorhanden, Unterverteilungen sind durch den AN zu stellen und anzuschließen- siehe beigefügten BE-Plan vom 15.01.2025 und beigefügte Fotos vom 01.07.2025

5.  ÖRTLICHE BAUFÜHRUNG
8  Die Bauführung obliegt dem Bauherrn Verein Oberlinhaus bzw. dem vom Bauherrn beauftragten Generalplaner Sahlmann Planungsgesellschaft für Bauwesen mbH Potsdam bzw. dessen Nachunternehmer für Fachbauleitungen.
9  Anordnungen Dritter dürfen nicht befolgt werden.

6.  VORLÄUFIGE TERMINPLANUNG
Die nachstehenden Ausführungsfristen sind vorläufige Vertragsfristen:
I  Termin für:  Werkplanung
  ca. KW 41 / 2026 - KW 42 / 2026
II  Termin für:  Einbau Ausgleichschüttung, Dämmung und Trockenestrich EG
  ca. KW 51 / 2026 - KW  05/ 2027
III  Termin für:  Einbau Ausgleichschüttung, Dämmung und Trockenestrich OG1 - OG3
  ca. KW 02 / 2027 - KW 19 / 2027
IV  Termin für:  Einbau Ausgleichschüttung und Sportboden 1.OG
  ca. KW 17 / 2027 - KW 20 / 2027

7.  BAUWESENVERSICHERUNG
Der AG schließt eine Bauwesenversicherung ab.
Der AN trägt einen Anteil an den Kosten in Höhe von 0,30 % auf die jeweiligen Brutto-Summen der Abschlagsrechnungen und der Schlussabrechnung

8.  KOSTEN FÜR WASSER- UND STROMVERBRAUCH
Der AN wird an den allgemeinen Kosten der Baustelle dergestalt beteiligt, dass von den jeweiligen Brutto-Summen der Abschlagsrechnungen und der Schlussabrechnung nachfolgende anteilige Beträge in Abzug gebracht werden:

- Baustrom  0,40%
- Bauwasser 0,30%
- Sanitär  0,30%
- Baustellensicherung / Überwachung: 0,10%

LEISTUNGSVERZEICHNIS
Der Wortlaut des vom Auftraggeber verfassten Leistungsverzeichnisses ist allein verbindlich, auch wenn der Auftragnehmer für sein Angebot selbst gefertigte Kurzfassungen verwendet hat.

9.  ZUSÄTZLICHE TECHNISCHE VORSCHRIFTEN (zu Paragraph 1 Nr. 2 VOB/B)
Im Leistungsverzeichnis genannte technische Vorschriften, die im Teil C der VOB - Allgemeine technische Vorschriften (ATV) - nicht angeführt sind, sind zusätzliche technische Vorschriften im Sinne von Paragraph 1 Nr. 2 VOB/B.

10.  MEHR- UND MINDERKOSTEN (zu Paragraph 2 VOB/B)
10  Treten nach Angebotsabgabe neue einschlägige Vorschriften in Kraft, welche noch nicht Auftragsgrundlage geworden sind, so werden die sich hieraus ergebenen Mehr- oder Minderkosten auf Antrag erstattet.
11  Vergütet werden nur schriftlich angebotene und beauftragte Leistungen.

11.  BEWERBUNGSBEDINGUNGEN
12  Die Abgabe des Angebotes erfolgt für den AG kostenlos und unverbindlich.
13  Etwaige Änderungsvorschläge oder Nebenangebote müssen auf einer besonderen Anlage gemacht und als solche deutlich gekennzeichnet werden.
14  Wird eine Leistung angeboten, deren Ausführung nicht in den Allgemeinen Technischen Vorschriften oder im Leistungsverzeichnis geregelt ist, sind im Angebot entsprechende Angaben über Ausführung und Beschaffenheit dieser Leistung zu machen.
15  Das Angebot darf nur die Preise und die im Leistungsverzeichnis geforderten Erklärungen enthalten. Es muss mit rechtsverbindlicher Unterschrift versehen sein. Änderungen des Bieters an seinen Eintragungen müssen zweifelsfrei sein. Änderungen am Leistungsverzeichnis sind unzulässig. Angebote, die diese Voraussetzungen nicht erfüllen, werden nicht berücksichtigt. Muster und Proben müssen als zum Angebot gehörig gekennzeichnet sein.
16  Die Preise (Einheitspreise, Pauschalpreise, Verrechnungssätze, Stundenlohnzuschläge) sind ohne Umsatzsteuer (Mehrwertsteuer) anzugeben. Der Umsatzsteuerbetrag ist unter Zugrundelegung des geltenden Steuersatzes am Schluss des Angebotes hinzuzufügen.
17  Anstelle des vom AG übersandten Leistungsverzeichnisses können selbst gefertigte Abschriften oder Kurzfassungen verwendet werden, wenn der Bieter den vom Auftraggeber verfassten Wortlaut der Urschrift als allein verbindlich anerkennt. Kurzfassungen müssen mit dem vom AG übersandten Leistungsverzeichnis hinsichtlich der Ordnungszahlen (Positionen) vollständig übereinstimmen, sie müssen für jede Teilleistung nacheinander die Ordnungszahl, die Menge, die Einheit, den Einheitspreis und den Gesamtbetrag, darüber hinaus den jeweiligen Kurztext sowie die dem Leistungsverzeichnis entsprechenden Zwischensummen der Leistungsabschnitte enthalten.
Der Bieter ist verpflichtet, auf Aufforderung des AG vor Auftragserteilung ein vollständig ausgefülltes Leistungsverzeichnis nachzureichen.
18  Enthält das Leistungsverzeichnis nach Auffassung des Bieters Unklarheiten, die die Preisermittlung beeinflussen können, so hat der Bieter den AG vor Angebotsabgabe schriftlich darauf hinzuweisen, auch wenn er den Hinweis schon vorher in anderer Form gegeben hat.
Auskünfte des AG und seiner Bevollmächtigten sind nur in schriftlicher Form verbindlich.
Angebote von Arbeitsgemeinschaften und anderen gemeinschaftlichen Bietern (ähnlich §13 Nr. 5 der VOB/A) finden nur Berücksichtigung, wenn mit dem Angebot dem AG zugleich ein Verzeichnis der Mitglieder der Gemeinschaft mit Bezeichnung des uneingeschränkt Bevollmächtigten übergeben wird.

*Hinweis: UNTERLAGEN ZUR AUSSCHREIBUNG*
Folgende Unterlagen liegen dieser Ausschreibung bei:

Lageplan:

amtllicher Lageplan zum Bauantrag ÖbVI Andreas Malon & Albert Cuda vom 20.01.2025, Auftrags-Nr. 7102-04
Plan Baustelleneinrichtungsfläche Variante 2.1 Ing.-Büro G+S vom 10.02.2024 mit Eintragung Gerüststellung, Bauwasser, Videoüberwachung - S&P Sahlmann Planungsgesellschaft für Bauwesen mbH Potsdam mit Stand vom 06.08.2026

Pläne Neubau / Umbau - S&P Sahlmann Planungsgesellschaft für Bauwesen mbH Potsdam:
Grundrisse:

ARC_5_RKH_GR_UG_NB_-_F - Grundriss Umbau Untergeschoss vom 25.06.2026
ARC_5_RKH_GR_00_NB_-_F - Grundriss Umbau Erdgeschoss vom 25.06.2026
ARC_5_RKH_GR_01_NB_-_F - Grundriss Umbau 1.Obergeschoss vom 25.06.2026
ARC_5_RKH_GR_02_NB_-_F - Grundriss Umbau 2.Obergeschoss vom 25.06.2026
ARC_5_RKH_GR_03_NB_-_F - Grundriss Umbau 3.Obergeschoss vom 25.06.2026

Schnitte:

ARC_5_RKH_SN_AA_NB_-_F - Schnitt Neubau-Abbruch A-A vom 25.06.2026
ARC_5_RKH_SN_BB_NB_-_F - Schnitt Neubau-Abbruch B-B vom 25.06.2026
ARC_5_RKH_SN_DD_NA_F_F - Schnitt Neubau-Ausbau D-D vom 24.06.2026

Übersichtspläne Fußbodenaufbauten:

ARC_5_RKH_FB_00_XX_-_F_ - Übersicht Fußboden Erdgeschoss Ausführungsplanung - Stand: 03.06.2026
ARC_5_RKH_FB_01_XX_A_F_ - Übersicht Fußboden 1.Obergeschoss Ausführungsplanung - Stand: 17.06.2026
ARC_5_RKH_FB_02_XX_-_F_ - Übersicht Fußboden 2.Obergeschoss Ausführungsplanung - Stand: 03.06.2026
ARC_5_RKH_FB_03_XX_-_F_ - Übersicht Fußboden 3.Obergeschoss Ausführungsplanung - Stand: 03.06.2026
ARC_5_RKH_FB_UG_XX_-_F_ - Übersicht Fußboden Untergeschoss Ausführungsplanung - Stand: 03.06.2026

Details Fußbodenaufbauten:

ARC_5_RKH_DT_04_07_B_F_ FB-Aufbauten EG
ARC_5_RKH_DT_04_08_C_F_ FB-Aufbauten 3.OG und geschossübergreifend

Übersichtspläne und Details Türen:

ARC_5_RKH_TÜ_00_XX_-_F - Ausführungsplanung Türenübersicht Erdgeschoß - Stand: 12.05.2026
ARC_5_RKH_TÜ_01_XX_-_F - Ausführungsplanung Türenübersicht 1.Obergeschoß - Stand: 12.05.2026
ARC_5_RKH_TÜ_02_XX_-_F - Ausführungsplanung Türenübersicht 1.Obergeschoß - Stand: 12.05.2026
ARC_5_RKH_TÜ_03_XX_-_F - Ausführungsplanung Türenübersicht 1.Obergeschoß - Stand: 12.05.2026
ARC_5_RKH_DT_02_04_-_F_ Innentür Typ TI_01
ARC_5_RKH_DT_02_05_-_F_ Innentür Typ TI_02_01
ARC_5_RKH_DT_02_06_-_F_ Innentür Typ TI_02_02
ARC_5_RKH_DT_02_07_-_F_ Innentür Typ TI_02_03-04 + TI_03
ARC_5_RKH_DT_02_08_-_F_ Innentür Typ TI_04 + TI_05
ARC_5_RKH_DT_02_09_-_F_ Innentür Typ TI_06 + TI_07
ARC_5_RKH_DT_02_10_-_F_ Innentür Typ TI_08 + TI_21
ARC_5_RKH_DT_02_12_-_F_ Innentür Typ TI_09+10+11
ARC_5_RKH_DT_02_13_-_F_ Innentür Typ TI_12
ARC_5_RKH_DT_02_14_-_F_ Innentür Typ TI_13
ARC_5_RKH_DT_02_15_-_F_ Innentür Typ TI_14_01-04
ARC_5_RKH_DT_02_16_-_F_ Innentür Typ TI_14_05-07
ARC_5_RKH_DT_02_17_-_F_ Innentür Typ TI_15_01-04
ARC_5_RKH_DT_02_18_-_F_ Innentür Typ TI_15_05+06+08+09
ARC_5_RKH_DT_02_19_-_F_ Innentür Typ TI_15_10-14
ARC_5_RKH_DT_02_20_-_F_ Innentür Typ TI_16 + TI_18

Auszüge aus der Baugenehmigung Aktenzeichen 00214-2025-20 der Landeshauptstadt Potsdam vom 21.11.2025 den Leistungsbereich betreffend:

Seite 1 - 20 - hier Beachtung insbesondere Umwelt- und Naturschutzrecht und Denkmalschutzrecht, Straßenrecht, Immissionsschutzrecht, Gesundheitsrecht
Hinweise zur Baugenehmigung AZ00232-2023-20 Landeshauptstadt Potsdam
Vorhabensbeschreibung zum Bauantrag S&P Gruppe vom 19.12.2024

*Hinweis: TECHNISCHE VORBEMERKUNGEN - ESTRICHARBEITEN*
TECHNISCHE VORBEMERKUNGEN - ESTRICHARBEITEN

Für die ausgeschriebenen Leistungen gelten die folgenden Normen und Bestimmungen als vereinbarte Vertragsbestandteile:

- alle einschläglichen DIN-Vorschriften neuester Fassung, wie:

DIN 18353: VOB Vergabe- und Vertragsordnung für Bauleistungen - Teil C: Allgemeine Technische Vertragsbedingungen für Bauleistungen (ATV) - Estricharbeiten.
DIN 18560: Estriche im Bauwesen (Teil 1 bis 4).
DIN 18195 / DIN 18533: Abdichtung von Erdberührten Bauteilen und Innenräumen.
DIN 18202: Toleranzen im Hochbau - Tabelle 3, Zeile 3 (erhöhte Anforderungen für Fertigteilestriche).
DIN 4109: Schallschutz im Hochbau.
- Die Verarbeitungsanleitungen des jeweiligen Systemherstellers (z.B. Fermacell, Knauf) sind zwingend einzuhalten
- die Gütebestimmungen für die zur Verwendung gelangenden Materialien,
- die anerkannten Regeln der Technik,
- die Bestimmungen und Forderungen des Gewerbeaufsichtsamtes und der
  Bauaufsichtsbehörde

Alle hierhin verwendeten Stoff- und Verarbeitungsnormen gelten als vereinbarte Vertragsbestandteile.

ZDB-Merkblatt: "Keramische Fliesen und Platten, Naturwerkstein und Betonwerkstein auf zementgebundenen Trockenestrichen und Gipsfaser-Trockenestrichen" (Zentralverband des Deutschen Baugewerbes).
BEB-Merkblatt: "Beurteilen und Vorbereiten von Untergründen, Verlegen von elastischen und textilen Bodenbelägen" (Bundesverband Estrich und Belag).
In die Einheitspreise inbegriffen sind alle Nebenleistungen und Materialien, sowie die besondereSorgfalt, die bei Anschlüssen, Dämmungen und Isolierungen erforderlich ist.

Bedenken hinsichtlich der Untergründe bzw. der geforderten Ausführung sind vor Beginn der Verlegearbeiten der Bauleitung mitzuteilen; sie werden nachträglich nicht mehr anerkannt.

Es darf ausschließlich systemgebundenes Zubehör des Herstellers verwendet werden (Systemkleber, korrosionsgeschützte Schnellbauschrauben oder Spreizklammern, Randdämmstreifen).

Auf dem Boden laufende Heizungsrohre, Leitungen u.ä. sind gegen chemische Beeinträchtigung und gegen Schallübertragung mit geeigneten Mitteln zu
verwahren. Dämm- und Isolierschichten dürfen keineswegs beschädigt werden.

Erforderliche Fugen entlang von Wänden u.ä. sowie notwendige Arbeitsfugen sind ohne zusätzliche Vergütung auszubilden, soweit diese nicht in gesonderter Position erfasst sind.
Das die Fugen bildende Dämmaterial muß mindestens 3 cm über den fertigen Estrich herausr agen. Das Einbinden von Bodeneinläufen wird ebenso nicht zusätzlich vergütet.

Der Estrich muß rissefrei, planeben und so geglättet sein, daß die Folgearbeiten mit maximal einer Spachtelung erfolgen können. Jede darüberhinaus notwendige Spachtelung geht zu Lasten des AN. Nach dem Verlegen des Estrichs sind die Bodenflächen und Schwellen nach Erfordernis abzuschleifen. Der AN haftet in vollem Umfang für alle Beschädigungen und Verschmutzungen, die durch sein Personal verursacht wurden.

Die Estriche sind nach Vorschrift behandelt und nachbehandelt zu übergeben. Der AN hat mit geeigneten Mitteln ein vorzeitiges Betreten der Flächen zu unterbinden.
Die Übernahme der ausgeschriebenen Leistungen schließt die Verpflichtung zur
termingemäßen Ausführung ein. Folgegewerke dürfen weder verzögert noch behindert werden.

Anforderungen an den Untergrund:
Tragfähigkeit und Ebenheit: Der tragende Untergrund muss trocken, sauber, rissfrei und ausreichend tragfähig sein. Unebenheiten müssen vor der Verlegung fachgerecht ausgeglichen werden, da der Trockenestrich die Ebenheit des Untergrunds eins zu eins übernimmt.
Ebenheitstoleranzen: Es gelten die Grenzwerte nach DIN 18202, Tabelle 3, Zeile 3. Bei größeren Abweichungen ist bauseits oder als Zulageposition eine Ausgleichsschüttung oder Spachtelung vorzusehen.
Feuchtigkeitsschutz: Bei Verlegung auf mineralischen Untergründen (z. B. Rohbetondecken) gegen Erdreich oder über feuchten Räumen ist eine dampfbremsende Folie als Feuchtigkeitssperre auszulegen.
Schnittstellenkoordination:
Vor Beginn ist die Freigabe des Untergrunds durch den Auftragnehmer zu prüfen.
Haustechnikleitungen (Heizung, Sanitär, Elektro) in der Dämmschicht müssen fachgerecht fixiert, eingepackt und dokumentiert sein.
Schutz der verlegten Estrichflächen vor Feuchtigkeit, schnellem Austrocknen oder mechanischer Überlastung durch Folgegewerke.
Untergrundausgleich und Überdeckung von Rohren/Kabeln
Gebundene Schüttung / Ausgleichsschüttung: Auf dem Rohboden verlegte Kabel, Leitungen und Rohre müssen vollständig in einer systemkonformen Schüttung (z. B. zementgebundene Leichtschüttung oder Trockenschüttung mit allgemeiner bauaufsichtlicher Zulassung) eingebettet werden.
Überdeckung: Über der Oberkante des höchsten Rohres bzw. Kabelkanals muss eine Mindestüberdeckung von 10 mm gewährleistet sein, um Schallbrücken und spätere Setzungen der Dämmelemente zu verhindern.
Verfestigung: Trockenschüttungen sind exakt niveaugleich abzuziehen und bei größeren Schütthöhen nach Herstellervorgabe zu verdichten. Eine direkte Verlegung der Trockenestrischelemente auf ungeschützten Rohren ist unzulässig.
Spezifische Anforderungen für die Oberbeläge
Für nachfolgenden Vinyl-Belag (Elastischer Belag)
Oberflächenspachtelung: Gipsfaserplatten zeichnen sich nach der Verlegung im Bereich der Stoßfugen und Befestigungspunkte ab. Für das Verlegen von Dünnschicht-Vinyl (Klebvinyl) ist zwingend eine vollflächige, systemkonforme Spachtelung (Schichtdicke mind. 2 mm) auszuführen, um ein Abzeichnen der Fugen im Oberbelag zu verhindern. Bei Klick-Vinyl mit integrierter Trittschalldämmung reicht in der Regel das Verspachteln der Fugen und Schraubköpfe (Herstellerangaben beachten).
Grundierung: Vor dem Spachteln ist die Estrichoberfläche mit einer vom Systemhersteller freigegebenen Tiefengrundierung zu behandeln.
Für nachfolgenden Fliesenbelag (Keramischer Belag)
Formatbegrenzung: Auf Trockenestrichen mit werkseitig aufkaschierter Holzfaserplatte gelten produktspezifische Formatbegrenzungen für Fliesen (in der Regel maximal 30 × 30 cm oder 60 × 60 cm bei Erhöhung der Estrichdicke auf 25 mm). Größere Formate oder Naturstein erfordern eine Abstimmung mit dem Systemhersteller.
Klebeverfahren: Die Verlegung der Fliesen muss im Dünnbettverfahren mit einem hochflexiblen, kunststoffmodifizierten Flexkleber (C2 S1 oder C2 S2 nach DIN EN 12004) erfolgen.
Abdichtung im Nassbereich: In häuslichen Bädern oder Feuchträumen (Feuchtigkeitsbeanspruchung W1-I nach DIN 18534) ist vor der Fliesenverlegung eine Verbundabdichtung (flüssige Dichtfolie inklusive Dichtbändern in den Ecken) auf den Gipsfaserplatten aufzubringen.
Grundierung: Vor dem Auftrag von Abdichtung oder Fliesenkleber ist eine systemkonforme, tiefenwirksame Grundierung aufzubringen, um das Saugverhalten der Gipsfaserplatte zu regulieren.
Bewegungsfugen
Bewegungsfugen aus dem Rohbauuntergrund müssen deckungsgleich in den Trockenestrich und in den Oberbelag (insbesondere bei Fliesen) übernommen werden.
Große Räume oder stark verwinkelte Flächen sind durch Bewegungsfugen in entsprechende Felder aufzuteilen (Feldgrößen bei Fliesenbelägen meist max. 6 × 6 m).

*Hinweis: PROJEKTKOMMUNIKATION*
Der Austausch der Dokumente und Planunterlagen erfolgt über Bauplattform PLANFRED
Von der Bauüberwachung des AG wird PlanRader für die Kommunikation und Abwicklung des Mängelmanagements verwendet.

Diese beiden Medien sind durch den AN zu verwenden, der entsprechende finanzielle und personelle Aufwand ist entsprechend in die Einheitspreise einzukalkulieren.

#### 25.1 VORBEREITENDE ARBEITEN

**25.1.10 Baustelleneinrichtung**
Baustelleneinrichtung (BE) zur Durchführung
der nachfolgend benannten Leistungen
"Estricharbeiten" anfahren, aufbauen,
vorhalten und beseitigen.

Die Position beinhaltet alle für die Durchführung der
vertraglichen Leistung erforderlichen BE- Teile,
Maßnahmen und Einrichtungen, soweit nicht
gesondert ausgewiesen;
dazu gehören Einrichtung, Betrieb, Unterhaltung
sowie abschließende Beseitigung von:
- Baumaschinen, Geräte, Werkzeuge, incl.
  Kräne und Hebezeuge jeglicher Art,
- notwendige Innenrüstungen für Raumhöhe bis 4.20m,
- Unterkunfts- und Materialcontainer,
- Baubüro für AN (sofern erforderlich),
- Fahrwege, komplette Baustellenbeleuchtung,
  Fernsprechanschlüsse,
- Sicherheitseinrichtungen jeglicher Art,

Übergeordnete allgemeine BE werden
bauseitig zur Nutzung bereitgestellt, u. a.:
- Baustellen-WC-Einheit,
- Bauzaun,
- Herrichten u. Beseitigen Freifläche für BE,
- Fassadengerüst,

HINWEIS- Aufstellflächen/ örtl. Gegebenheiten:
Für die Baustelleneinrichtungen und Lagerzwecke dürfen
nur die von der Bauleitung des AG freigegebenen
Flächen genutzt werden.

Die Ausführung der BE erfolgt nach Wahl des AN.

Zusätzlich zu erbringende Leistungen werden nur
vergütet, wenn diese nachfolgend aufgeführt bzw.
gesondert durch den AG beauftragt werden.

Des Weiteren:
- Baustromverteiler stellt der AG,
  Strom-Verbrauchskosten für den AN fallen an.
- Bauwasseranschluss wird durch den AG in Form eines
  Hydranten / Zapfstellen zur Verfügung gestellt.
  Wasser-Verbrauchskosten für den AN fallen an.

Die Bekanntgabe der erforderlichen elektrischen
Leistung für Baugeräte bzw. sonstige elektrisch
betriebene Großgeräte ist der Bauleitung zur Auslegung
der Baustellenverteiler spätestens 1 Woche nach
Auftragserteilung schriftlich anzugeben.
Menge: 1,000 psch

**25.1.20 Verlegeplan**
Anfertigung von Verlegeplänen für sämtliche Räume u. a. mit Angaben zu / für
- erforderliche Schein- und Bewegungsfugen,
- Gefälleausbildung.
Menge: 1,000 psch

**25.1.30 Flächennivellement**
Ausführung eines Flächennivellements über den gesamten Einbaubereich, d.h. alle Räume und Flure, in denen Trockenestrich und / oder Sportboden des ausgeschriebenen Leistungsumfanges eingebaut wird.

Detaillierte Festlegung der jeweiligen Estrichdicke und Aufbauhöhen in Abstimmung mit der Bauüberwachung des Auftraggebers.

Dokumentation der Ergebnisse und Übergabe an die Bauüberwachung.

Kalkulationsgrundlage: ca. 2,175 m2 (gesamt EG bis 3.OG)

Asuführung in mehreren zeitlich versetzten Abschnitten entsprechend des Baufortschrittes, im wesentlichen je zu bearbeitender Etage ein Abschnitt = 4 Abschnitte
Menge: 1,000 psch

**25.1.40 Untergrund reinigen**
*** Bedarfsposition ohne GB
Reinigen des Untergrundes und entfernen haftungsmindernder Stoffe.
Staubreste gründlich absaugen.
Vorbereitung zum Verlegen der Dämmung bzw. zum Estricheinbau:

Art / Umfang: Bauschutt / Mörtelreste etc.
Alle anfallenden Materialien werden Eigentum des AN und sind aus dem Gebäude zu verbringen und fachgerecht zu entsorgen.
Der Entsorgungsnachweis hat mit Rechnungslegung zu erfolgen.

Diese Leistung findet Anwendung, nur wenn diese über die Nebenleistung gemäß VOB hinaus geht; die Leistung ist im Vorfeld bei der Bauleitung abzustimmen und anzuzeigen.
Menge: 300,000 m²

**25.1.50 Reinigen durch Absaugen**
*** Bedarfsposition mit GB
Untergrund als Vorbereitung zum Verlegen der Dämmung bzw. der Ausgleichschüttung durch Absaugen von Staub reinigen, soweit die Beseitigung über die Nebenleistung entsprechend VOB hinausgeht.

Anfallende Stoffe sind zu sammeln, aus dem Gebäude zu verbringen und fachgerecht zu entsorgen.

Die erforderliche Erbringung der Leistung ist im Vorfeld bei der Bauüberwachung der AG anzuzeigen und abzustimmen.
Menge: 1700,000 m²

**25.1.60 Messung Feuchte**
*** Bedarfsposition ohne GB
Feuchtigkeitsmessung Estrich nach CM-verfahren,
Ausführung nur auf Anordnung des AG,
incl. gesonderter Anfahrt.
Menge: 1,000 St

**25.1.70 Gesamtdokumentation zur Endabnahme**
Zusammenstellen der Dokumentationsunterlagen für
die Estricharbeiten. Übergabe 2-fach in Papier
und 1-fach digital; Übergabe rechtzeitig bzw. 2 Wochen
vor Einbau, Lieferscheine nach Einbau,
an die Objektüberwachung, wie:

- Fachunternehmererklärung,
- Fachbauleitererklärungen, Zusammenstellungen und
  Übereinstimmungserklärungen aus Eigenüberwachung
- Fachbetriebs- & Eignungsnachweise,
- Lieferscheine, Qualitätsnachweise und Prüfzeugnisse
  aller eingebauten Materialien,
- Materialzusammenstellung,
- alle Nachweise und Protokolle,
- Nachweis über Stundenlohnarbeiten,
- Werkplanungen / Revisionszeichnungen,
- Prüfzeugnisse, Zulassungszertifikate,
- Übereinstimmungserklärungen zu Prüfzeugnissen,
- Errichterbescheinigungen, CE-Erklärungen,
- Materialnachweise,
- DIN-Sicherheitsdatenblätter,
- Hersteller- und Einbaurichtlinien,
- Wartungs-, Bedienungs- und Pflegeanleitungen,
- Bautagebücher mit lfd. Nummerierung etc.

soweit zutreffend.
Menge: 1,000 psch

#### 25.2 TROCKENSTRICH ERDGESCHOSS, 1.-3. OBERGESCHOSS

**25.2.10 Rand- und Trennstreifen 8 mm**
Rand- und Trennstreifen aus Polystyrol,
liefern und einbringen, D = 8 mm,
Höhe bis 20 cm.
Menge: 2150,000 lfdm

*Hinweis: Estrich - FB 12*

**25.2.20 Gebundene Schüttung, D = 50 mm**
Gebundene Schüttung auf FR-Decke
Bestand liefern und einbringen:
H= ca. 50 mm,
Anwendungsgebiet: DEO,
Baustoffklasse: A2, nicht brennbar,
Wärmeleitfähigkeit ? D: 0,09 W/mK,
Wärmeleitfähigkeit ? A: 0,10 W/mK,
Druckfestigkeit: >= 500 kPa,
Nutzlast: bis 5,0 kN/m2,
Abrechnung nach Fläche in m2.

Produkt der Planung:
"Thermobound TB 400 Power" oder gleichwertig.

angebotenes Produkt: . . . . . . . . . . . .

Einbauort:
EG - Räume mit FB 12,

siehe Plan:
ARC_5_RKH_FB_00_XX_-_F.
Menge: 10,000 m²

**25.2.30 Holzfaserdämmplatte, D = 6 mm**
Holzfaserdämmplatte zur Trittschallverbesserung,
hergestellt nach DIN EN 13171,
als einlagige, unter schwimmenden
nachstehenden Trocken-Estrich,
liefern vollflächig auf Untergrund
dicht gestoßen verlegen;
Verarbeitung gemäß Technischem Merkblatt
sowie Verarbeitungshinweisen des Herstellers,

Qualitätstyp / Anwendungstyp nach DIN 4108-10:
DEO dh, WLG 048,
D = 6 mm,
Rohdichte: 260 kg/m3,
Wärmeleitfähigkeit Bemessungswert: 0,048 W/mK,
Wärmeleitfähigkeit Nennwert: 0,046 W/mK,
Wasserdampf-Diffusionswiderstandszahl: 5,
Druckfestigkeit: 100 kPa,
Bezeichnung nach DIN EN 13171:
WF-EN13171-T5-WS2,0-CS (10/Y)100-MU5-AF100,
Brandverhalten, Euroklasse nach DIN EN 13501-1: E,
Nutzlast: 2,0 kN/m2,
Untergrund: vorstehende gebundene Schüttung,

Produkt der Planung:
Gutex Happy Step oder gleichwertig.

angebotenes Produkt: . . . . . . . . . . . .

Einbauort:
EG - Räume mit FB 12,

siehe Plan:
ARC_5_RKH_FB_00_XX_-_F.
Menge: 10,000 m²

**25.2.40 Trockenestrich D = 25 mm**
Trockenestrich für Nassräume,
als schwimmender Estrich auf
vorbeschriebener Trittschalldämmplatte als
Holzwerkstoffplatte auf gebundener Schüttung
als vollflächige Auflage, liefern und verlegen;
zur Aufnahme von keramischen Belägen
im Dünnbett incl. Verbundabdichtung,
d = 25 mm,
Rohdeckentyp: Massivdecke,
Bauart: Estrichelement 25 mm dick mit umlaufenden Stufenfalz
(zwei werkseitig miteinander verklebte,
jeweils 12,5 mm dicken zementgebundenen Leichtbeton-Bauplatten
nach DIN EN 12467),
Baustoffklasse A1 nach DIN 4102:

Fugenbereiche und Befestigungsmittel sind abhängig
vom gewählten Oberbelag abzuspachteln.
Trockenunterboden entsprechend den Herstellervorschriften
einschl. aller Materialien, Befestigungs-/ Verbindungsmittel,
Estrichkleber montieren.
Randdämmstreifen gesondert.

Anwendungsbereich 3:
max. 3 kN Einzellast,
max. 4 kN/m2 Nutzlast,

Produkt der Planung:
Fermacell® Powerpanel TE o. glw.

angebotenes Produkt: . . . . . . . . . . . .

Einbauort:
EG - Räume mit FB 12,

siehe Plan:
ARC_5_RKH_FB_00_XX_-_F.
Menge: 10,000 m²

*Hinweis: Estrich - FB 17:*

**25.2.50 Gebundene Schüttung, D = 40 mm**
Gebundene Schüttung auf FR-Decke
Bestand liefern und einbringen:
H = ca. 40 mm,
Anwendungsgebiet: DEO,
Baustoffklasse: A2, nicht brennbar,
Wärmeleitfähigkeit ? D: 0,09 W/mK,
Wärmeleitfähigkeit ? A: 0,10 W/mK,
Druckfestigkeit: >= 500 kPa,
Nutzlast: bis 5,0 kN/m2,
Abrechnung nach Fläche in m2.

Produkt der Planung:
"Thermobound TB 400 Power" oder gleichwertig.

angebotenes Produkt: . . . . . . . . . . . .

Einbauort:
3. OG - Räume mit FB 17,

siehe Plan:
ARC_5_RKH_FB_03_XX_-_F.
Menge: 41,000 m²

**25.2.60 Gebundene Schüttung, D = 80 mm**
Gebundene Schüttung auf StB-Decke
Bestand liefern und einbringen:
H = ca. 80 mm,
Anwendungsgebiet: DEO,
Baustoffklasse: A2, nicht brennbar,
Wärmeleitfähigkeit ? D: 0,09 W/mK,
Wärmeleitfähigkeit ? A: 0,10 W/mK,
Druckfestigkeit: >= 500 kPa,
Nutzlast: bis 5,0 kN/m2,
Abrechnung nach Fläche in m2.

Produkt der Planung:
"Thermobound TB 400 Power" oder gleichwertig.

angebotenes Produkt: . . . . . . . . . . . .

Einbauort:
3. OG - Räume mit FB 17,

siehe Plan:
ARC_5_RKH_FB_03_XX_-_F.
Menge: 19,000 m²

**25.2.70 Holzfaserdämmplatte, D = 6 mm**
Holzfaserdämmplatte zur Trittschallverbesserung,
hergestellt nach DIN EN 13171,
als einlagige, unter schwimmenden
nachstehenden Trocken-Estrich,
liefern vollflächig auf Untergrund
dicht gestoßen verlegen;
Verarbeitung gemäß Technischem Merkblatt
sowie Verarbeitungshinweisen des Herstellers,

Qualitätstyp / Anwendungstyp nach DIN 4108-10:
DEO dh, WLG 048,
D = 6 mm,
Rohdichte: 260 kg/m3,
Wärmeleitfähigkeit Bemessungswert: 0,048 W/mK,
Wärmeleitfähigkeit Nennwert: 0,046 W/mK,
Wasserdampf-Diffusionswiderstandszahl: 5,
Druckfestigkeit: 100 kPa,
Bezeichnung nach DIN EN 13171:
WF-EN13171-T5-WS2,0-CS (10/Y)100-MU5-AF100,
Brandverhalten, Euroklasse nach DIN EN 13501-1: E,
Nutzlast: 3,0 kN/m2,
Untergrund: vorstehende gebundene Schüttung,

Produkt der Planung:
Gutex Happy Step oder gleichwertig.

angebotenes Produkt: . . . . . . . . . . . .

Einbauort:
3. OG - Räume mit FB 17,

siehe Plan:
ARC_5_RKH_FB_03_XX_-_F.
Menge: 60,000 m²

**25.2.80 Trockenestrich D = 30 mm**
Trockenestrich für Feuchträume,
als schwimmender Estrich auf
vorbeschriebener Trittschalldämmplatte als
Holzwerkstoffplatte auf gebundener Schüttung
als vollflächige Auflage, liefern und verlegen;
zur Aufnahme von keramischen Belägen
im Dünnbett incl. Verbundabdichtung,
d = 30 mm,
Rohdeckentyp: Massivdecke,
Bauart: Estrichelement 30 mm dick mit umlaufenden Stufenfalz
(zwei werkseitig miteinander verklebte,
jeweils 15 mm dicken zementgebundenen Leichtbeton-Bauplatten
nach DIN EN 12467),
Baustoffklasse A1 nach DIN 4102:

Fugenbereiche und Befestigungsmittel sind abhängig
vom gewählten Oberbelag abzuspachteln.
Trockenunterboden entsprechend den Herstellervorschriften
einschl. aller Materialien, Befestigungs-/ Verbindungsmittel,
Estrichkleber montieren.
Randdämmstreifen gesondert.

Anwendungsbereich 3:
max. 3 kN Einzellast,
max. 4 kN/m2 Nutzlast,

Produkt der Planung:
Fermacell® Powerpanel TE o. glw.

angebotenes Produkt: . . . . . . . . . . . .

Einbauort:
3. OG - Räume mit FB 17,

siehe Plan:
ARC_5_RKH_FB_03_XX_- _F.
Menge: 60,000 m²

*Hinweis: Estrich - FB 18. FB 19, FB 20, FB 21, FB 21.1, FB 24, FB 25:*

**25.2.90 Gebundene Schüttung, D = 40 mm**
Gebundene Schüttung auf FR-Decke
Bestand liefern und einbringen:
H = ca. 40 mm,
Anwendungsgebiet: DEO,
Baustoffklasse: A2, nicht brennbar,
Wärmeleitfähigkeit ? D: 0,09 W/mK,
Wärmeleitfähigkeit ? A: 0,10 W/mK,
Druckfestigkeit: >= 500 kPa,
Nutzlast: bis 5,0 kN/m2,
Abrechnung nach Fläche in m2.

Produkt der Planung:
"Thermobound TB 400 Power" oder gleichwertig.

angebotenes Produkt: . . . . . . . . . . . .

Einbauort:
2. OG - Räume mit FB 25,

siehe Plan:
ARC_5_RKH_FB_02_XX_-_F.
Menge: 14,000 m²

**25.2.100 Gebundene Schüttung, D = 50 mm**
Gebundene Schüttung auf FR-Decke
Bestand liefern und einbringen:
H=  ca. 50 mm,
Anwendungsgebiet: DEO,
Baustoffklasse: A2, nicht brennbar,
Wärmeleitfähigkeit ? D: 0,09 W/mK,
Wärmeleitfähigkeit ? A: 0,10 W/mK,
Druckfestigkeit: >= 500 kPa,
Nutzlast: bis 5,0 kN/m2,
Abrechnung nach Fläche in m2.

Produkt der Planung:
"Thermobound TB 400 Power" oder gleichwertig.

angebotenes Produkt: . . . . . . . . . . . .

Einbauort:
EG, 1.-3. OG - Räume mit FB 18, FB 19,
FB 20, FB 21, FB 21.1,

siehe Pläne:
ARC_5_RKH_FB_00_XX_-_F,
ARC_5_RKH_FB_01_XX_A_F,
ARC_5_RKH_FB_02_XX_-_F,
ARC_5_RKH_FB_03_XX_-_F.
Menge: 354,000 m²

**25.2.110 Gebundene Schüttung, D = 60 mm**
Gebundene Schüttung auf FR-Decke
Bestand liefern und einbringen:
H = ca. 60 mm,
Anwendungsgebiet: DEO,
Baustoffklasse: A2, nicht brennbar,
Wärmeleitfähigkeit ? D: 0,09 W/mK,
Wärmeleitfähigkeit ? A: 0,10 W/mK,
Druckfestigkeit: >= 500 kPa,
Nutzlast: bis 5,0 kN/m2,
Abrechnung nach Fläche in m2.

Produkt der Planung:
"Thermobound TB 400 Power" oder gleichwertig.

angebotenes Produkt: . . . . . . . . . . . .

Einbauort:
EG, 1.-3. OG - Räume mit FB 24,

siehe Pläne:
ARC_5_RKH_FB_00_XX_-_F,
ARC_5_RKH_FB_01_XX_A-F,
ARC_5_RKH_FB_02_XX_-_F,
ARC_5_RKH_FB_03_XX_-_F.
Menge: 601,000 m²

**25.2.120 Gebundene Schüttung, D = 80 mm**
Gebundene Schüttung auf StB-Decke
Bestand liefern und einbringen:
H = ca. 80 mm,
Anwendungsgebiet: DEO,
Baustoffklasse: A2, nicht brennbar,
Wärmeleitfähigkeit ? D: 0,09 W/mK,
Wärmeleitfähigkeit ? A: 0,10 W/mK,
Druckfestigkeit: >= 500 kPa,
Nutzlast: bis 5,0 kN/m2,
Abrechnung nach Fläche in m2.

Produkt der Planung:
"Thermobound TB 400 Power" oder gleichwertig.

angebotenes Produkt: . . . . . . . . . . . .

Einbauort:
2. OG - Räume mit FB 25,

siehe Pläne:
ARC_5_RKH_FB_02_XX_-_F.
Menge: 4,000 m²

**25.2.130 Gebundene Schüttung, D = 90 mm**
Gebundene Schüttung auf StB-Decke
Bestand liefern und einbringen:
H = ca. 90 mm,
Anwendungsgebiet: DEO,
Baustoffklasse: A2, nicht brennbar,
Wärmeleitfähigkeit ? D: 0,09 W/mK,
Wärmeleitfähigkeit ? A: 0,10 W/mK,
Druckfestigkeit: >= 500 kPa,
Nutzlast: bis 5,0 kN/m2,
Abrechnung nach Fläche in m2.

Produkt der Planung:
"Thermobound TB 400 Power" oder gleichwertig.

angebotenes Produkt: . . . . . . . . . . . .

Einbauort:
EG, 1.-3. OG - Räume mit FB 18, FB 19,
FB 20, FB 21, FB 21.1,

siehe Pläne:
ARC_5_RKH_FB_00_XX_-_F,
ARC_5_RKH_FB_01_XX_A_F,
ARC_5_RKH_FB_02_XX_-_F,
ARC_5_RKH_FB_03_XX_-_F.
Menge: 505,000 m²

**25.2.140 Gebundene Schüttung, D = 100 mm**
Gebundene Schüttung auf StB-Decke
Bestand liefern und einbringen:
H = ca. 100 mm,
Anwendungsgebiet: DEO,
Baustoffklasse: A2, nicht brennbar,
Wärmeleitfähigkeit ? D: 0,09 W/mK,
Wärmeleitfähigkeit ? A: 0,10 W/mK,
Druckfestigkeit: >= 500 kPa,
Nutzlast: bis 5,0 kN/m2,
Abrechnung nach Fläche in m2.

Produkt der Planung:
"Thermobound TB 400 Power" oder gleichwertig.

angebotenes Produkt: . . . . . . . . . . . .

Einbauort:
EG, 1.-3. OG - Räume mit FB 24,

siehe Pläne:
ARC_5_RKH_FB_00_XX_-_F,
ARC_5_RKH_FB_01_XX_A-F,
ARC_5_RKH_FB_02_XX_-_F,
ARC_5_RKH_FB_03_XX_-_F.
Menge: 290,000 m²

**25.2.150 Trockenestrich D = 30 mm**
Trockenestrich,
als schwimmender Estrich auf
vorbeschriebener gebundener Schüttung
als vollflächige Auflage, liefern und verlegen;
zur Aufnahme von keramischen Belägen
im Dünnbett incl. Verbundabdichtung
bzw. Vinyl-Belägen
d = 30 mm,
Rohdeckentyp: Massivdecke,

Bauart: Estrichelement 30 mm dick
mit umlaufenden Stufenfalz (zwei werkseitig miteinander verklebte, jeweils 10 mm dicken Gipsfaserplatten Typ GF-I-W2-C1 nach DIN EN 15283-2) und rückseitig aufkaschierter, hochverdichteter 10 mm dicker Holzfaserplatte. Baustoffklasse Bfl - s1 nach DIN EN 13501-1

Fugenbereiche und Befestigungsmittel sind abhängig
vom gewählten Oberbelag abzuspachteln.
Trockenunterboden entsprechend den Herstellervorschriften
einschl. aller Materialien, Befestigungs-/ Verbindungsmittel,
Estrichkleber montieren.
Randdämmstreifen gesondert.

Anwendungsbereich 3:
max. 3 kN Einzellast,
max. 4 kN/m2 Nutzlast,

Produkt der Planung:
Fermacell® Estrichelement 2 E 31  o. glw.

angebotenes Produkt: . . . . . . . . . . . .

Einbauort:
EG, 1.-3. OG - Räume mit FB 18, FB 19,
FB 20, FB 21, FB 21.1, FB 24, FB 25,

siehe Pläne:
ARC_5_RKH_FB_00_XX_-_F,
ARC_5_RKH_FB_01_XX_A_F,
ARC_5_RKH_FB_02_XX_-_F,
ARC_5_RKH_FB_03_XX_-_F.
Menge: 1768,000 m²

**25.2.160 Trockenestrich D = 10 mm, obere Zusatzlage**
Trockenestrich, Zusatzlage oberhalb
vorstehenden Trockenestrich,
zur Aufnahme von keramischen Belägen
im Dünnbett incl. Verbundabdichtung
bzw. Vinyl-Belägen,
d = 10 mm,
Unterlage: Trockenestrich D=30mm,
Bauart: Estrichelement 10 mm dick
10 mm dicke Gipsfaserplatte Typ GF-I-W2-C1
nach DIN EN 15283-2,
auf Unterlage verklebt gemäß Herstellervorschrift,
Baustoffklasse Bfl - s1 nach DIN EN 13501-1

Fugenbereiche und Befestigungsmittel sind abhängig
vom gewählten Oberbelag abzuspachteln.
Trockenunterboden entsprechend den Herstellervorschriften
einschl. aller Materialien, Befestigungs-/ Verbindungsmittel,
Estrichkleber montieren.
Randdämmstreifen gesondert.

Anwendungsbereich 3:
max. 3 kN Einzellast,
max. 4 kN/m2 Nutzlast,

Produkt der Planung:
Fermacell® Estrichelement 2 E 31  o. glw.

angebotenes Produkt: . . . . . . . . . . . .

Einbauort:
EG, 1.-3. OG - Räume mit FB 18, FB 19,
FB 20, FB 25,

siehe Pläne:
ARC_5_RKH_FB_00_XX_-_F,
ARC_5_RKH_FB_01_XX_A_F,
ARC_5_RKH_FB_02_XX_-_F,
ARC_5_RKH_FB_03_XX_-_F.
Menge: 754,000 m²

*Hinweis: Estrich - FB 22:*

**25.2.170 Gebundene Schüttung, D = 30 mm**
Gebundene Schüttung auf FR-Decke
Bestand liefern und einbringen:
H = ca. 30 mm,
Anwendungsgebiet: DEO,
Baustoffklasse: A2, nicht brennbar,
Wärmeleitfähigkeit ? D: 0,09 W/mK,
Wärmeleitfähigkeit ? A: 0,10 W/mK,
Druckfestigkeit: >= 500 kPa,
Nutzlast: bis 5,0 kN/m2,
Abrechnung nach Fläche in m2.

Produkt der Planung:
"Thermobound TB 400 Power" oder gleichwertig.

angebotenes Produkt: . . . . . . . . . . . .

Einbauort:
1.-2. OG - Räume mit FB 22,

siehe Plan:
ARC_5_RKH_FB_01_XX_A_F,
ARC_5_RKH_FB_02_XX_-_F.
Menge: 8,000 m²

**25.2.180 Gebundene Schüttung, D = 70 mm**
Gebundene Schüttung auf StB-Decke
Bestand liefern und einbringen:
H = ca. 70 mm,
Anwendungsgebiet: DEO,
Baustoffklasse: A2, nicht brennbar,
Wärmeleitfähigkeit ? D: 0,09 W/mK,
Wärmeleitfähigkeit ? A: 0,10 W/mK,
Druckfestigkeit: >= 500 kPa,
Nutzlast: bis 5,0 kN/m2,
Abrechnung nach Fläche in m2.

Produkt der Planung:
"Thermobound TB 400 Power" oder gleichwertig.

angebotenes Produkt: . . . . . . . . . . . .

Einbauort:
1.-2. OG - Räume mit FB 22,

siehe Plan:
ARC_5_RKH_FB_01_XX_A_F,
ARC_5_RKH_FB_02_XX_-_F.
Menge: 3,000 m²

**25.2.190 Trittschalldämmplatte EPS 040 DES sg, 15/17mm**
Trittschalldämmplatte
aus Polystyrol-Hartschaum, DIN EN 13163;
als einlagige, unter schwimmenden Estrich
bzw. Heiz-Estrich (CT-C35-F5)
liefern und dicht gestoßen verlegen;
Qualitätstyp / Anwendungstyp nach DIN 4108-10:
EPS, DES sg, WLG 040,
Anforderung s ? 30 MN/m2, ?Lw = 26,9dB
D = 15/17 mm,
Baustoffklasse: B1,
Brandklasse E nach EN 13501;
Wärmeleitfähigkeit Bemessungswert = 0,040 W/(m?K);
Wärmeleitfähigkeit Nennwert = 0,039 W/(m?K);
Zusammendrückbarkeit DIN 18560-2: c ? 2mm,
Zusammendrückbarkeit: CP5 DIN EN 13162 - c ? 2mm,
Nutzlast: 3,0 kN/m2,

Untergrund: vorstehende gebundene Schüttung,

Produkt der Planung:
Bachl EPS 040 DES sg  oder gleichwertig.

angebotenes Produkt: . . . . . . . . . . . .

Einbauort:
1.-2. OG - Räume mit FB 22,

siehe Plan:
ARC_5_RKH_FB_01_XX_A_F,
ARC_5_RKH_FB_02_XX_-_F.
Menge: 11,000 m²

**25.2.200 Trockenestrich D = 25 mm**
Trockenestrich für Nassräume,
als schwimmender Estrich auf
vorbeschriebener Trittschalldämmplatte als
Holzwerkstoffplatte auf gebundener Schüttung
als vollflächige Auflage, liefern und verlegen;
zur Aufnahme von keramischen Belägen
im Dünnbett incl. Verbundabdichtung,
d = 25 mm,
Rohdeckentyp: Massivdecke,
Bauart: Estrichelement 25 mm dick mit umlaufenden Stufenfalz
(zwei werkseitig miteinander verklebte,
jeweils 12,5 mm dicken zementgebundenen Leichtbeton-Bauplatten
nach DIN EN 12467),
Baustoffklasse A1 nach DIN 4102:

Fugenbereiche und Befestigungsmittel sind abhängig
vom gewählten Oberbelag abzuspachteln.
Trockenunterboden entsprechend den Herstellervorschriften
einschl. aller Materialien, Befestigungs-/ Verbindungsmittel,
Estrichkleber montieren.
Randdämmstreifen gesondert.

Anwendungsbereich 3:
max. 3 kN Einzellast,
max. 4 kN/m2 Nutzlast,

Produkt der Planung:
Fermacell® Powerpanel TE o. glw.

angebotenes Produkt: . . . . . . . . . . . .

Einbauort:
1.-2. OG - Räume mit FB 22,
siehe Plan:
ARC_5_RKH_FB_01_XX_A_F,
ARC_5_RKH_FB_02_XX_-_F.
Menge: 11,000 m²

*Hinweis: Estrich - FB 23:*

**25.2.210 Trittschalldämmplatte EPS 040 DES sg, 20/22mm**
Trittschalldämmplatte
aus Polystyrol-Hartschaum, DIN EN 13163;
als einlagige, unter gebundener Schüttung
sowie schwimmenden Trockenestrich,
liefern und dicht gestoßen verlegen;
Qualitätstyp / Anwendungstyp nach DIN 4108-10:
EPS, DES sg, WLG 040,
Anforderung s ? 30 MN/m2, ?Lw = 26,9dB
D = 20/22 mm,
Baustoffklasse: B1,
Brandklasse E nach EN 13501;
Wärmeleitfähigkeit Bemessungswert = 0,040 W/(m?K);
Wärmeleitfähigkeit Nennwert = 0,039 W/(m?K);
Zusammendrückbarkeit DIN 18560-2: c ? 2mm,
Zusammendrückbarkeit: CP5 DIN EN 13162 - c ? 2mm,
Nutzlast: 3,0 kN/m2,

Untergrund: vorstehende gebundene Schüttung,
bzw. Wärmedämmlage.

Produkt der Planung:
Bachl EPS 040 DES sg  oder gleichwertig.

angebotenes Produkt: . . . . . . . . . . . .

Einbauort:
1.-2. OG - Räume mit FB 23,

siehe Plan:
ARC_5_RKH_FB_01_XX_A_F,
ARC_5_RKH_FB_02_XX_-_F.
Menge: 4,500 m²

**25.2.220 Trennlagen PE-Folie 0,2 mm**
Abdecken von Dämmplatten, unterhalb Estrich,
mit 0.2 mm PE-Folie, mind. 10 cm stoßüberlappend,
an den Rändern mind. bis auf OK Estrich hochgeführt;
Abrechnung nach Netto-Raumfläche in m2.

Einbauort:
1.-2. OG - Räume mit FB 23,

siehe Plan:
ARC_5_RKH_FB_01_XX_A_F,
ARC_5_RKH_FB_02_XX_-_F.
Menge: 4,500 m²

**25.2.230 Gebundene Schüttung, D = 50 mm**
Gebundene Schüttung liefern und auf vorstehende
Trittschalldämmplatte einbringen:
H = ca. 50 mm,
Anwendungsgebiet: DEO,
Baustoffklasse: A2, nicht brennbar,
Wärmeleitfähigkeit ? D: 0,09 W/mK,
Wärmeleitfähigkeit ? A: 0,10 W/mK,
Druckfestigkeit: >= 500 kPa,
Nutzlast: bis 5,0 kN/m2,
Abrechnung nach Fläche in m2.

Produkt der Planung:
"Thermobound TB 400 Power" oder gleichwertig.

angebotenes Produkt: . . . . . . . . . . . .

Einbauort:
1.-2. OG - Räume mit FB 23,

siehe Plan:
ARC_5_RKH_FB_01_XX_A_F,
ARC_5_RKH_FB_02_XX_-_F.
Menge: 4,500 m²

#### 25.4 FUGEN UND SONSTIGES

**25.4.10 Bewegungs-Dehnungsfugen Trockenestrich**
Herstellen gerader Bewegungs-/ Dehnungsfugen im Trockenestrich nach Erfordernis in größeren Räumen, u. a. zur Verhinderung von Körperschallübertragung
mit Fugenprofil, in vorbeschriebenen Estrich-Konstruktionen.
Durchführungen sauber ausschneiden und Profil mit
Klebeband fixieren. Falls erforderlich,
zusätzliche Fixierung mit Nägeln in der Dämmung.
Im Preis inbegriffen sind alle Zuschnitte, Paßstücke
und Anschlüsse an Wänden, Stützen usw.

angebotenes Fabrikat: '.......................................'
Menge: 10,000 lfdm

**25.4.20 Bewegungs- / Dehnungsfuge Trockenestrich an Türübergängen**
Herstellen gerader Bewegungs- / Dehnungsfugen im Trockenestrich an Türen und Türübergängen, ohne Fugenprofil in vorbeschriebenen Estrichkonstruktionen.
Trockenestrich-Platten jeweils unterhalb des Türblattes mit 10 mm Abstand verlegen bzw. stumpf stoßen.
Im Preis inbegriffen sind alle Zuschnitte, Paßstücke und Anschlüsse usw.
Abrechnung nach lfdm Türbreite.
Menge: 120,000 lfdm

**25.4.30 Abstellung bis H = 10 mm, Zulage**
Abstellung / Vertiefung Estrich,
gebundene Schüttung etc.
mit unterschiedlichen Höhen,
Höhendifferenz bis 10 mm,
Abrechnung nach lfdm,
als Zulage.
Menge: 20,000 lfdm

**25.4.40 Übergang TH 1, Zulage**
Übergang zu Bestands-Treppenhaus TH 1,
mit und ohne Tür, herstellen, als Zulage:
- Abstellung Estrich Raumseite,
- MiWo-Randdämmstreifen 10 mm, TH-Seite,
Abrechnung nach lfdm.

Abstell-Höhe: siehe Detail-Plan,

Einbauort:
UG, EG, 1.-3. OG
als Zulage.
Menge: 5,800 lfdm

**25.4.50 Übergang TH 2, Zulage**
Übergang zu Neubau-Treppenhaus TH 2,
mit und ohne Tür, incl. Überbrückung
Trennfuge 50-70 mm, herstellen,
als Zulage:
- Mörtelbett;
- Schlepplatte zur Überbrückung
  der Fugenbreite:
  Stahlblech, D=10 mm,
  Befestigung nach Angaben Statik;
- Dehnfugenprofil mit Profilhöhe
  15mm und 75 mm,
  Aluminium-Trägerprofil
  mit Alu-Befestigungswinkel
  Elastische Einlage in schwarz
  Besftigung nach Vorgaben Hersteller
  Fabrikat z.B. Migutec FV 41;

Abrechnung nach lfdm.

Abstell-Höhe: siehe Detail-Plan
ARC_5_RKH_DT_02_07_-_F_
u. a.

Einbauort:
UG, EG, 1.-3. OG
als Zulage.
Menge: 13,500 lfdm

**25.4.60 Estrich, Aussparungen herstellen, <0,1m²**
Option - Anwendung bei Bedarf bzw./und
nach Aufforderung durch AG:

Aussparungen in Estrichen aller Arten und Dicken
herstellen inkl. Abdeckung, Schal- und Abstellarbeiten
Aussparungsgröße: bis 0,1 m2.
Menge: 20,000 St

**25.4.70 Estrich, Aussparungen schließen, <0,1m²**
Option - Anwendung bei Bedarf bzw./und
nach Aufforderung durch AG:

Aussparungen in Estrichen aller Arten und Dicken
nachträglich schließen und an durchdringende
Bauteile anarbeiten.
Aussparungsgröße: bis 0,1 m2.
Menge: 20,000 St

#### 25.5 STUNDENLOHNARBEITEN

*Hinweis: Hinweise*
Hinweis Stundenlohnarbeiten:
Sollten Stundenarbeiten notwendig werden, sind diese
unverzüglich der örtlichen Bauleitung anzuzeigen und
entsprechend mit Angaben der Gründe zu protokollieren
und nachzuweisen.
Nicht unverzüglich angezeigte und nicht sofort protokollierte
Stundenarbeiten können nicht abgerechnet werden.

**25.5.10 Stundensatz Monteur**
*** Bedarfsposition mit GB
Stundenlohnarbeiten durch Monteur/-in
Für Estrich-Arbeiten,
Arbeiten, welche nicht in den Positionen erfasst sind
und gegen Nachweis zur Ausführung kommen,
der Verrechnungssatz für die jeweilige Arbeitskraft
umfasst sämtliche Aufwendungen wie Lohn- und
Gehaltskosten, Lohn und Gehaltsnebenkosten,
Zuschläge, lohngebundene und lohnabhängige Kosten,
sonstige Sozialkosten, Gemeinkosten,
Wagnis und Gewinn.
Menge: 30,000 h
